# Reforç de ferm amb M. B. ultrafines i temperades a diverses carreteres de la xarxa local de la Diputació de Tarragona. Any 2021.

- Propietat de l'arxiu: RIB Spain
- Format: FIEBDC-3/2016
- Programa: Presto 18.04
- Tipus: pressupost
- Data dels preus: 23/07/1998
- Divisa: EUR
Import: 923239.83

## 01 Temperada - Ctra. TV-7046 De l'Albiol a la C-14 (PK 11+000 - PK 12+205) (07/12/1994)
Import: 120126.77

**E0604** t Paviment de MBC tipus AC16 surf S 50/70 GR (07/12/1994)
1412.43 t × 50.34 = 71101.73
Paviment de mescla bituminosa en calent tipus formigó bituminós AC16 surf 50/70 S amb granulat granític per a capa de trànsit, estesa i compactada.

| Codi | Ut | Descripció | Rendiment | Preu | Import |
|---|---|---|---|---|---|
| O0101 | h | Cap de colla (mà d'obra) | 0.014 | 26.02 | 0.36 |
| O0110 | h | Peó (mà d'obra) | 0.063 | 20.41 | 1.29 |
| P04140 | t | M.B.C. tipus AC16 surf S en obra (material) | 1 | 43.48 | 43.48 |
| M0236 | h | Estenedora per a mescles (maquinària) | 0.009 | 70.66 | 0.64 |
| M0239 | h | Corró de llanda metàl·lica (maquinària) | 0.009 | 41.57 | 0.37 |
| M0237 | h | Piconadora de pneumàtics 15 tn (maquinària) | 0.009 | 62.36 | 0.56 |
| M0220 | h | Escombradora autopropulsada (maquinària) | 0.009 | 42.15 | 0.38 |
| M0213 | h | Camió cisterna de 8 m³ (maquinària) | 0.009 | 48 | 0.43 |
| vg | % | Despeses indirectes (07/12/1994) | 0.472 | 6 | 2.83 |
|  |  | Total |  |  | 50.34 |

| Amidament | Uts. | Llarg | Ample | Alt | Parcial |
|---|---|---|---|---|---|
| Plataforma del PK 11+000 al PK 11+800 | 1176 | 800 | 12 | 0.05 |  |
| Rotonda | 199.675 | 1630 | 1 | 0.05 |  |
| Accessos | 36.75 | 30 | 10 | 0.05 |  |
| Subtotal |  |  |  |  |  |
| Total |  |  |  |  | 1412.43 |

**E0603B** t Paviment de MBC tipus D8, àrid granític (reductors) (07/12/1994)
27.93 t × 46.14 = 1288.69
Paviment de M.B.C. tipus D8 amb àrid granític, estesa i compactada al 97 % del'assaig marshall.

| Codi | Ut | Descripció | Rendiment | Preu | Import |
|---|---|---|---|---|---|
| O0101 | h | Cap de colla | 0.014 | 26.02 | 0.36 |
| O0110 | h | Peó | 0.063 | 20.41 | 1.29 |
| P0414B | t | M.B.C. tipus D8 amb àrid granític en obra (material; 02/09/2009) | 1 | 39.5 | 39.50 |
| M0236 | h | Estenedora per a mescles | 0.009 | 70.66 | 0.64 |
| M0239 | h | Corró de llanda metàl·lica | 0.009 | 41.57 | 0.37 |
| M0237 | h | Piconadora de pneumàtics 15 tn | 0.009 | 62.36 | 0.56 |
| M0220 | h | Escombradora autopropulsada | 0.009 | 42.15 | 0.38 |
| M0213 | h | Camió cisterna de 8 m³ | 0.009 | 48 | 0.43 |
| %1613 | % | Despeses indirectes (07/12/1994) | 6 % | 43.53 | 2.61 |
|  |  | Total |  |  | 46.14 |

| Amidament | Uts. | Llarg | Ample | Alt | Parcial |
|---|---|---|---|---|---|
| 3 esquenes d'ase | 27.93 | 3.8 | 1 | 1 |  |
| Total |  |  |  |  | 27.93 |

**E0612** m2 Reg d'adherència termoadherent C60B3 TER (dotació 0,5 kg/m2) (07/12/1994)
11590 m2 × 0.3 = 3477.00
Reg d'adherència amb emulsió bituminosa catiònica termoadherent tipus C60B3 TER (dotació 0,50 kg/m2), aplicada de forma uniforme, inclòs preparació de la superfície existent.

| Codi | Ut | Descripció | Rendiment | Preu | Import |
|---|---|---|---|---|---|
| O0102 | h | Oficial 1ª (mà d'obra) | 0.001 | 24.56 | 0.02 |
| O0110 | h | Peó | 0.001 | 20.41 | 0.02 |
| P0406 | kg | Emulsió bituminosa termoadherent C60B3 TER (material) | 0.4 | 0.38 | 0.15 |
| M0217 | h | Camió cisterna reg asfàltic (maquinària; 12/01/2009) | 0.001 | 50.68584 | 0.05 |
| M0220 | h | Escombradora autopropulsada | 0.001 | 42.15 | 0.04 |
| vg | % | Despeses indirectes | 0.003 | 6 | 0.02 |
|  |  | Total |  |  | 0.3 |

| Amidament | Uts. | Llarg | Ample | Parcial |
|---|---|---|---|---|
| Plataforma del PK 11+000 al PK 11+800 | 1 | 800 | 12 | 9600.00 |
| Rotonda | 1 | 1630 |  | 1630.00 |
| Accessos | 1 | 30 | 10 | 300.00 |
| 3 esquenes d'ase | 3 | 20 |  | 60.00 |
| Subtotal |  |  |  | 11590.00 |
| Total |  |  |  | 11590 |

**E0633** m2 Fresat paviment asfàltic fins a 15 cm (07/12/1994)
3931 m2 × 2.21 = 8687.51
Fresat mecànic de paviment asfàltic fins una profunditat màxima de 15 cm amb fresadora de càrrega automàtica, inclòs encaixos laterals i finals, talls i entregues a tapes i reixes amb compressor, càrrega i transport de runes a l'abocador, cànon d'abocament i escombrat i neteja de la superfície fresada.

| Codi | Ut | Descripció | Rendiment | Preu | Import |
|---|---|---|---|---|---|
| O0101 | h | Cap de colla | 0.006 | 26.02 | 0.16 |
| O0110 | h | Peó | 0.015 | 20.41 | 0.31 |
| M0242 | h | Fresadora (maquinària; 12/01/2009) | 0.007 | 133.009122 | 0.93 |
| M0212B | h | Camió de trabuc 16 m³ (maquinària) | 0.007 | 37.33 | 0.26 |
| M0220 | h | Escombradora autopropulsada | 0.007 | 42.15 | 0.30 |
| P1613 | u | Cànon d'abocador | 0.15 | 0.8 | 0.12 |
| %16130 | % | Despeses indirectes (07/12/1994) | 6 % | 2.08 | 0.12 |
|  |  | Total |  |  | 2.21 |

| Amidament | Uts. | Llarg | Ample | Parcial |
|---|---|---|---|---|
| esquenes d'ase | 3 | 8 |  | 24.00 |
| Encaixos inicials i final | 2 | 15 | 12 | 360.00 |
| Rotonda | 1 | 815 |  | 815.00 |
| Encaixos vorera i rigola | 2 | 800 |  | 1600.00 |
| Apedaçaments rotonda | 1 | 42 | 1 | 42.00 |
| Fresat per posterior estesa de capa de ferm AUTL (Microfresat): |  |  |  |  |
| Encaix trancisió inicial | 1 | 15 | 12 | 180.00 |
| Fresat laterals | 2 | 365 | 1 | 730.00 |
| Encaix trancisió final | 1 | 15 | 12 | 180.00 |
| Subtotal |  |  |  | 3931.00 |
| Total |  |  |  | 3931 |

**E06033** m2 Paviment de MB temperada per a capa de rodadura ultrafina, de 1,5 a 2 cm de gruix, inclòs el reg (07/12/1994)
4380 m2 × 4.87 = 21330.60
Mescla bituminosa temperada per a capa de rodadura ultrafina, de 1,5 a 2 cm de gruix, estesa i compactació, inclòs el reg.

| Codi | Ut | Descripció | Rendiment | Preu | Import |
|---|---|---|---|---|---|
| O0101 | h | Cap de colla | 0.001 | 26.02 | 0.03 |
| O0110 | h | Peó | 0.003 | 20.41 | 0.06 |
| P04243 | m² | M.B. temperada per a capa de rodadura ultrafina amb reg incorporat, de 1,5 a 2 cm de gruix (material) | 1 | 4.3 | 4.30 |
| M0236 | h | Estenedora per a mescles | 0.001 | 70.66 | 0.07 |
| M0239 | h | Corró de llanda metàl·lica | 0.001 | 41.57 | 0.04 |
| M0237 | h | Piconadora de pneumàtics 15 tn | 0.001 | 62.36 | 0.06 |
| M0220 | h | Escombradora autopropulsada | 0.001 | 42.15 | 0.04 |
| M0213 | h | Camió cisterna de 8 m³ | 0.001 | 48 | 0.05 |
| vg | % | Despeses indirectes | 0.037 | 6 | 0.22 |
|  |  | Total |  |  | 4.87 |

| Amidament | Uts. | Llarg | Ample | Parcial |
|---|---|---|---|---|
| Plataforma del PK 11+800 al PK 12+205 | 1 | 365 | 12 | 4380.00 |
| Total |  |  |  | 4380 |

**E0821** u Recreixement i anivellació pericó o bunera (07/12/1994)
2 u × 64.11 = 128.22
Repicat de xapa de morter, neteja, recreixement i anivellació de pericó, pou de registre, o bunera existent de qualsevol tipus a nova cota d'acabat, totalment acabat.

| Codi | Ut | Descripció | Rendiment | Preu | Import |
|---|---|---|---|---|---|
| O0101 | h | Cap de colla | 0.08 | 26.02 | 2.08 |
| O0102 | h | Oficial 1ª | 0.7 | 24.56 | 17.19 |
| O0110 | h | Peó | 0.7 | 20.41 | 14.29 |
| P0503 | m3 | Formigó HM-20 posat a l'obra (material) | 0.1 | 57 | 5.70 |
| P0602 | kg | Filferro recuit (material; 12/01/2009) | 0.3 | 1.565904 | 0.47 |
| P0604 | kg | Claus d'acer zincats (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua 12 tn (maquinària) | 0.025 | 42.07 | 1.05 |
| vg | % | Despeses indirectes | 1.041 | 6 | 6.25 |
|  |  | Total |  |  | 64.11 |

| Amidament | Uts. | Parcial |
|---|---|---|
| Recreixement embornal | 2 | 2.00 |
| Total |  | 2 |

**E08211** u Recreixement i anivellació pou de registre (07/12/1994)
18 u × 156.87 = 2823.66
Recreixement i anivellació de pou de registre, totalment acabat.

| Codi | Ut | Descripció | Rendiment | Preu | Import |
|---|---|---|---|---|---|
| O0101 | h | Cap de colla | 0.12 | 26.02 | 3.12 |
| O0102 | h | Oficial 1ª | 1.61 | 24.56 | 39.54 |
| O0110 | h | Peó | 1.61 | 20.41 | 32.86 |
| P0503 | m3 | Formigó HM-20 posat a l'obra | 0.65 | 57 | 37.05 |
| P0602 | kg | Filferro recuit | 0.4 | 1.565904 | 0.63 |
| P0604 | kg | Claus d'acer zincats | 0.3 | 1.710132 | 0.51 |
| P0701 | m | Tauló de fusta de pi | 2 | 0.422382 | 0.84 |
| P0702 | m3 | Llata de fusta de pi | 0.015 | 288.456 | 4.33 |
| P0704 | m2 | Tauler de fusta de pi 22 mm. | 1.25 | 15.049 | 18.81 |
| P0706 | u | Puntal telescòpic. | 0.5 | 11.290992 | 5.65 |
| P0707 | l | Desencofrant | 0.2 | 1.59681 | 0.32 |
| M0214 | h | Camió grua 12 tn | 0.075 | 42.07 | 3.16 |
| vg | % | Despeses indirectes | 1.675 | 6 | 10.05 |
|  |  | Total |  |  | 156.87 |

| Amidament | Uts. | Parcial |
|---|---|---|
| Recreixement de pous | 18 | 18.00 |
| Total |  | 18 |

**E0634B** m2 Fresat per la eliminació de marques vials, fletxes, simbologia o inscripció de pintura mitjança (07/12/1994)
164.25 m2 × 0.78 = 128.12
Fresat per la eliminació de marques vials, fletxes, simbologia o inscripció de pintura mitjançant fresadora manual o mecànica i càrrega sobre camió.

| Codi | Ut | Descripció | Rendiment | Preu | Import |
|---|---|---|---|---|---|
| O0101 | h | Cap de colla | 0.001 | 26.02 | 0.03 |
| O0110 | h | Peó | 0.002 | 20.41 | 0.04 |
| M0242 | h | Fresadora | 0.002 | 133.009122 | 0.27 |
| M0212B | h | Camió de trabuc 16 m³ | 0.002 | 37.33 | 0.07 |
| M0220 | h | Escombradora autopropulsada | 0.002 | 42.15 | 0.08 |
| P1613 | u | Cànon d'abocador | 0.31 | 0.8 | 0.25 |
| %16130 | % | Despeses indirectes | 6 % | 0.74 | 0.04 |
|  |  | Total |  |  | 0.78 |

| Amidament | Uts. | Llarg | Ample | Parcial |
|---|---|---|---|---|
| Plataforma del PK 11+800 al PK 12+205 | 3 | 365 | 0.15 | 164.25 |
| Total |  |  |  | 164.25 |

**E06031** m2 Paviment de MB temperada per a capa intermèdia o base (similar a AC22), estesa i compactada (g=4,5 cm) (07/12/1994)
42 m2 × 8.47 = 355.74
Mescla bituminosa temperada equivalent a una AC22, estesa i compactada, elaborada amb emulsió modificada en capa de 4.5 cm de gruix.

| Codi | Ut | Descripció | Rendiment | Preu | Import |
|---|---|---|---|---|---|
| O0101 | h | Cap de colla | 0.001 | 26.02 | 0.03 |
| O0110 | h | Peó | 0.003 | 20.41 | 0.06 |
| P04241 | m² | Mescla bituminosa temperada similar a una AC22 en capa de 4,5 cm de gruix (material; 17/11/2021) | 1 | 7.9 | 7.90 |
| M0236 | h | Estenedora per a mescles | 0.001 | 70.66 | 0.07 |
| M0239 | h | Corró de llanda metàl·lica | 0.001 | 41.57 | 0.04 |
| M0237 | h | Piconadora de pneumàtics 15 tn | 0.001 | 62.36 | 0.06 |
| M0220 | h | Escombradora autopropulsada | 0.001 | 42.15 | 0.04 |
| M0213 | h | Camió cisterna de 8 m³ | 0.001 | 48 | 0.05 |
| vg | % | Despeses indirectes | 0.037 | 6 | 0.22 |
|  |  | Total |  |  | 8.47 |

| Amidament | Uts. | Llarg | Ample | Parcial |
|---|---|---|---|---|
| Apedaçaments rotonda | 1 | 42 | 1 | 42.00 |
| Total |  |  |  | 42 |

**E06034** m² Paviment de MB temperada equivalent a una AC16 per a capa de rodadura fins a 4,5 cm de gruix, inclòs el reg (dotació 1 kg/m²) (07/12/1994)
1200 m² × 8.67 = 10404.00
Mescla bituminosa temperada equivalent a una AC16 per a capa de rodadura fins a 4,5 cm de gruix, inclòs el reg (dotació 1 kg/m²), transport, estesa i compactació en obra.

| Codi | Ut | Descripció | Rendiment | Preu | Import |
|---|---|---|---|---|---|
| O0101 | h | Cap de colla | 0.001 | 26.02 | 0.03 |
| O0110 | h | Peó | 0.003 | 20.41 | 0.06 |
| P04244 | m² | M.B. temperada per a capa de rodadura fins a 5 cm de gruix, amb reg incorporat (dotació 1 kg/m²) (material; 17/11/2021) | 1 | 8.1 | 8.10 |
| M0236 | h | Estenedora per a mescles | 0.001 | 70.66 | 0.07 |
| M0239 | h | Corró de llanda metàl·lica | 0.001 | 41.57 | 0.04 |
| M0237 | h | Piconadora de pneumàtics 15 tn | 0.001 | 62.36 | 0.06 |
| M0220 | h | Escombradora autopropulsada | 0.001 | 42.15 | 0.04 |
| M0213 | h | Camió cisterna de 8 m³ | 0.001 | 48 | 0.05 |
| vg | % | Despeses indirectes | 0.037 | 6 | 0.22 |
|  |  | Total |  |  | 8.67 |

| Amidament | Uts. | Llarg | Ample | Parcial |
|---|---|---|---|---|
| Plataforma del PK 11+000 al PK 11+800 | 1 | 100 | 12 | 1200.00 |
| Total |  |  |  | 1200 |

**E0313** m2 Esbrossada del terreny, inclòs càrrega i transport (07/12/1994)
730 m2 × 0.55 = 401.50
Esbrossada del terreny de qualsevol tipus, excepte zones boscoses, càrrega i transport.a l'interior d'obra o abocador controlat inclòs canon d'abocador i condicionament del mateix.

| Codi | Ut | Descripció | Rendiment | Preu | Import |
|---|---|---|---|---|---|
| O0101 | h | Cap de colla | 0.001 | 26.02 | 0.03 |
| O0110 | h | Peó | 0.004 | 20.41 | 0.08 |
| M0207 | h | Retroexcavadora 100 hp (maquinària) | 0.001 | 59.41 | 0.06 |
| M0205 | h | Pala carregadora sobre orugues (maquinària) | 0.002 | 73.35 | 0.15 |
| M0212B | h | Camió de trabuc 16 m³ | 0.001 | 37.33 | 0.04 |
| P1613 | u | Cànon d'abocador | 0.2 | 0.8 | 0.16 |
| vg | % | Despeses indirectes | 0.005 | 6 | 0.03 |
|  |  | Total |  |  | 0.55 |

| Amidament | Uts. | Llarg | Parcial |
|---|---|---|---|
| Plataforma del PK 11+800 al PK 12+205 | 2 | 365 | 730.00 |
| Total |  |  | 730 |

## 02 Temperada - Ctra. TV-2015 De Vallespinosa a la C-241d (PK 0+000 - PK 4+000) (07/12/1994)
Import: 228307.44

**E06034** m² Paviment de MB temperada equivalent a una AC16 per a capa de rodadura fins a 4,5 cm de gruix, inclòs el reg (dotació 1 kg/m²)
18000 m² × 8.67 = 156060.00

| Amidament | Uts. | Llarg | Ample | Parcial |
|---|---|---|---|---|
| Plataforma del PK 0+000 al PK 0+4000 | 1 | 4000 | 4.5 | 18000.00 |
| Total |  |  |  | 18000 |

**E0634B** m2 Fresat per la eliminació de marques vials, fletxes, simbologia o inscripció de pintura mitjança
1200 m2 × 0.78 = 936.00

| Amidament | Uts. | Llarg | Ample | Parcial |
|---|---|---|---|---|
| Plataforma del PK 0+000 al PK 0+4000 | 2 | 4000 | 0.15 | 1200.00 |
| Total |  |  |  | 1200 |

**E0622D** m² Apedaçat de MBC tipus AC16 surf S; 8 cm; rendiment (inclòs fresat i reg) (07/12/1994)
2334 m² × 17.13 = 39981.42
Apedaçament de paviment amb M.B.C. tipus AC16 surf S, estès i compactat al 97 % de l'assaig Marshall, fins un gruix de 10 cm i una amplada mínima d’1m, inclòs el fresat del paviment existent, la retirada del material inferior de la base, la càrrega i transport a l’abocador, el cànon d’abocament, el reg d’emprimació tipus ECI amb emulsió catiònica (dotació 1,4 Kg/m2), la neteja de la superfície resultant i el segellat de la superfície acabada.

| Codi | Ut | Descripció | Rendiment | Preu | Import |
|---|---|---|---|---|---|
| O0101 | h | Cap de colla | 0.025 | 26.02 | 0.65 |
| O0102 | h | Oficial 1ª | 0.001 | 24.56 | 0.02 |
| O0110 | h | Peó | 0.091 | 20.41 | 1.86 |
| M0242 | h | Fresadora | 0.015 | 133.009122 | 2.00 |
| M0212B | h | Camió de trabuc 16 m³ | 0.015 | 37.33 | 0.56 |
| M0220 | h | Escombradora autopropulsada | 0.018 | 42.15 | 0.76 |
| P0412 | kg | Emulsió bituminosa tipus C50BF4 IMP (material) | 1.4 | 0.17 | 0.24 |
| M0217 | h | Camió cisterna reg asfàltic | 0.001 | 50.68584 | 0.05 |
| P04140 | t | M.B.C. tipus AC16 surf S en obra | 0.196 | 43.48 | 8.52 |
| M0236 | h | Estenedora per a mescles | 0.003 | 70.66 | 0.21 |
| M0239 | h | Corró de llanda metàl·lica | 0.003 | 41.57 | 0.12 |
| M0237 | h | Piconadora de pneumàtics 15 tn | 0.003 | 62.36 | 0.19 |
| M0213 | h | Camió cisterna de 8 m³ | 0.003 | 48 | 0.14 |
| P1422 | kg | Pintura (material; 12/01/2009) | 0.14 | 2.26644 | 0.32 |
| P1421 | kg | Microesferes de vidre (material; 12/01/2009) | 0.08 | 0.958086 | 0.08 |
| M0224 | h | Màquina pintura bandes autop. (maquinària; 12/01/2009) | 0.001 | 41.56857 | 0.04 |
| P1613 | u | Cànon d'abocador | 0.5 | 0.8 | 0.40 |
| %1613 | % | Despeses indirectes | 6 % | 16.16 | 0.97 |
|  |  | Total |  |  | 17.13 |

| Amidament | Uts. | Llarg | Ample | Parcial |
|---|---|---|---|---|
| Apedaçaments del PK 0+570 al PK 1+700 | 2 | 1130 | 1 | 2260.00 |
| 2+825 | 1 | 2 | 2 | 4.00 |
| 3+570 | 1 | 8 | 2 | 16.00 |
| 3+800 | 1 | 7 | 2 | 14.00 |
| 4+335 | 1 | 5 | 2 | 10.00 |
| 5+300 | 1 | 4 | 2 | 8.00 |
| 6+690 | 1 | 3 | 2 | 6.00 |
| 6+880 | 1 | 8 | 2 | 16.00 |
| Subtotal |  |  |  | 2334.00 |
| Total |  |  |  | 2334 |

**E0603B** t Paviment de MBC tipus D8, àrid granític (reductors)
27.93 t × 46.14 = 1288.69

| Amidament | Uts. | Llarg | Ample | Alt | Parcial |
|---|---|---|---|---|---|
| 3 esquenes d'ase | 27.93 | 3.8 | 1 | 1 |  |
| Total |  |  |  |  | 27.93 |

**E0612** m2 Reg d'adherència termoadherent C60B3 TER (dotació 0,5 kg/m2)
60 m2 × 0.3 = 18.00

| Amidament | Uts. | Llarg | Parcial |
|---|---|---|---|
| 3 esquenes d'ase | 3 | 20 | 60.00 |
| Total |  |  | 60 |

**E0633** m2 Fresat paviment asfàltic fins a 15 cm
273 m2 × 2.21 = 603.33

| Amidament | Uts. | Llarg | Ample | Parcial |
|---|---|---|---|---|
| Eliminació Reductors velocitat | 3 | 4 | 4.5 | 54.00 |
| esquenes d'ase | 3 | 8 |  | 24.00 |
| Fresat per posterior estesa de capa de ferm AUTL (Microfresat): |  |  |  |  |
| Encaix trancisió inicial | 1 | 15 | 4.5 | 67.50 |
| Fresat accessos | 1 | 60 | 1 | 60.00 |
| Encaix trancisió final | 1 | 15 | 4.5 | 67.50 |
| Subtotal |  |  |  | 273.00 |
| Total |  |  |  | 273 |

**E0313** m2 Esbrossada del terreny, inclòs càrrega i transport
8000 m2 × 0.55 = 4400.00

| Amidament | Uts. | Llarg | Parcial |
|---|---|---|---|
| Plataforma del PK 0+000 al PK 0+4000 | 2 | 4000 | 8000.00 |
| Total |  |  | 8000 |

**E1620T** pa Cobrament íntegre per execució de paviment MB temerat amb trànsfer de material de banyera a dumper (17/11/2021)
1 pa × 25020 = 25020.00
Partida alçada d'abonament íntegre per execució de paviment de MB temperada amb trànsfer de material de banyera a dumper, mitjançant l'acopi del material i posterior càrrega sobre camió amb retroexcavadora mixta o pala. Inclou la baixada de rendiment diari de tones asfaltades, amb motiu de la logística de la execució.

## 03 Temperada - Ctra. T-314 Del Parc Samà a Reus (PK 1+110 - PK 3+715) (07/12/1994)
Import: 177681.27

**E0604** t Paviment de MBC tipus AC16 surf S 50/70 GR
206.29 t × 50.34 = 10384.64

| Amidament | Uts. | Llarg | Ample | Alt | Parcial |
|---|---|---|---|---|---|
| Rotonda PK 2+130 | 206.29 | 1684 | 1 | 0.05 |  |
| Total |  |  |  |  | 206.29 |

**E0612** m2 Reg d'adherència termoadherent C60B3 TER (dotació 0,5 kg/m2)
5684 m2 × 0.3 = 1705.20

| Amidament | Uts. | Llarg | Ample | Parcial |
|---|---|---|---|---|
| Rotonda PK 2+130 | 1 | 1684 |  | 1684.00 |
| Tram capa intermitja PK 1+110 al PK 1+610 | 1 | 500 | 8 | 4000.00 |
| Subtotal |  |  |  | 5684.00 |
| Total |  |  |  | 5684 |

**E0633** m2 Fresat paviment asfàltic fins a 15 cm
11046 m2 × 2.21 = 24411.66

| Amidament | Uts. | Llarg | Ample | Parcial |
|---|---|---|---|---|
| Rotonda PK 2+130 | 1 | 842 |  | 842.00 |
| Tram capa intermitja PK 1+110 al PK 1+610 | 1 | 500 | 8 | 4000.00 |
| Eliminació de passos vianants elevats | 2 | 6 | 8 | 96.00 |
| Fresat per posterior estesa de capa de ferm AUTL (Microfresat): |  |  |  |  |
| Encaix trancisió inicial | 1 | 15 | 8 | 120.00 |
| Fresat accessos | 1 | 105 | 1 | 105.00 |
| Encaix trancisió final | 1 | 15 | 8 | 120.00 |
| Fresat pont | 1 | 130 | 8 | 1040.00 |
| Fresat laterals | 2 | 100 | 1 | 200.00 |
|  | 1 | 219 | 1 | 219.00 |
|  | 2 | 650 | 1 | 1300.00 |
|  | 1 | 136 | 1 | 136.00 |
|  | 2 | 312 | 1 | 624.00 |
|  | 2 | 308 | 1 | 616.00 |
|  | 2 | 476 | 1 | 952.00 |
|  | 2 | 338 | 1 | 676.00 |
| Subtotal |  |  |  | 11046.00 |
| Total |  |  |  | 11046 |

**E06033** m2 Paviment de MB temperada per a capa de rodadura ultrafina, de 1,5 a 2 cm de gruix, inclòs el reg
19240 m2 × 4.87 = 93698.80

| Amidament | Uts. | Llarg | Ample | Parcial |
|---|---|---|---|---|
| Plataforma i vorals del PK 1+110 al PK 3+715 | 1 | 2405 | 8 | 19240.00 |
| Total |  |  |  | 19240 |

**E06031** m2 Paviment de MB temperada per a capa intermèdia o base (similar a AC22), estesa i compactada (g=4,5 cm)
4000 m2 × 8.47 = 33880.00

| Amidament | Uts. | Llarg | Ample | Parcial |
|---|---|---|---|---|
| Tram capa intermitja PK 1+110 al PK 1+610 | 1 | 500 | 8 | 4000.00 |
| Total |  |  |  | 4000 |

**E0821** u Recreixement i anivellació pericó o bunera
8 u × 64.11 = 512.88

| Amidament | Uts. | Parcial |
|---|---|---|
| Recreicement de embornals | 8 | 8.00 |
| Total |  | 8 |

**E0634B** m2 Fresat per la eliminació de marques vials, fletxes, simbologia o inscripció de pintura mitjança
881.25 m2 × 0.78 = 687.38

| Amidament | Uts. | Llarg | Ample | Parcial |
|---|---|---|---|---|
| Plataforma i vorals del PK 1+110 al PK 3+715 | 3 | 1905 | 0.15 | 857.25 |
| Bandes sonores dobles rotonda Riudoms | 14 | 3 | 0.4 | 16.80 |
| Bandes sonores dobles rotonda Vinyols | 6 | 3 | 0.4 | 7.20 |
| Subtotal |  |  |  | 881.25 |
| Total |  |  |  | 881.25 |

**E0603B** t Paviment de MBC tipus D8, àrid granític (reductors)
23.52 t × 46.14 = 1085.21

| Amidament | Uts. | Llarg | Ample | Alt | Parcial |
|---|---|---|---|---|---|
| Pasos vianants elevats | 23.52 | 0.6 | 8 | 1 |  |
| Total |  |  |  |  | 23.52 |

**E06034** m² Paviment de MB temperada equivalent a una AC16 per a capa de rodadura fins a 4,5 cm de gruix, inclòs el reg (dotació 1 kg/m²)
1000 m² × 8.67 = 8670.00

| Amidament | Uts. | Llarg | Ample | Parcial |
|---|---|---|---|---|
| Plataforma i vorals del PK 1+110 al PK 3+715 | 1 | 125 | 8 | 1000.00 |
| Total |  |  |  | 1000 |

**E0313** m2 Esbrossada del terreny, inclòs càrrega i transport
4810 m2 × 0.55 = 2645.50

| Amidament | Uts. | Llarg | Parcial |
|---|---|---|---|
| Plataforma i vorals del PK 1+110 al PK 3+715 | 2 | 2405 | 4810.00 |
| Total |  |  | 4810 |

## 04 Ultrafina - Ctra. T-244 Del Pla de Manlleu a Ranxos de Bonany (PK 12+905 - PK 18+120) (07/12/1994)
Import: 117497.87

**E06032** m2 Paviment de MBC per a capa de rodadura ultrafina, de 1,5 a 2 cm de gruix, inclòs el reg. (07/12/1994)
26075 m2 × 4.2 = 109515.00
Mescla bituminosa en calent per a capa de rodadura ultrafina, de 1,5 a 2 cm de gruix, estesa i compactada, inclòs el reg.

| Codi | Ut | Descripció | Rendiment | Preu | Import |
|---|---|---|---|---|---|
| O0101 | h | Cap de colla | 0.001 | 26.02 | 0.03 |
| O0110 | h | Peó | 0.003 | 20.41 | 0.06 |
| P04242 | m² | M.B.C. per a capa de rodadura ultrafina amb reg incorporat, de 1,5 a 2 cm de gruix (material) | 1 | 3.63 | 3.63 |
| M0236 | h | Estenedora per a mescles | 0.001 | 70.66 | 0.07 |
| M0239 | h | Corró de llanda metàl·lica | 0.001 | 41.57 | 0.04 |
| M0237 | h | Piconadora de pneumàtics 15 tn | 0.001 | 62.36 | 0.06 |
| M0220 | h | Escombradora autopropulsada | 0.001 | 42.15 | 0.04 |
| M0213 | h | Camió cisterna de 8 m³ | 0.001 | 48 | 0.05 |
| vg | % | Despeses indirectes | 0.037 | 6 | 0.22 |
|  |  | Total |  |  | 4.2 |

| Amidament | Uts. | Llarg | Ample | Parcial |
|---|---|---|---|---|
| Plataforma del PK 12+905 al PK 18+120 | 1 | 5215 | 5 | 26075.00 |
| Total |  |  |  | 26075 |

**E0633** m2 Fresat paviment asfàltic fins a 15 cm
255 m2 × 2.21 = 563.55

| Amidament | Uts. | Llarg | Ample | Parcial |
|---|---|---|---|---|
| Encaix trancisió inicial | 1 | 15 | 5 | 75.00 |
| Fresat accessos | 1 | 105 | 1 | 105.00 |
| Encaix trancisió final | 1 | 15 | 5 | 75.00 |
| Subtotal |  |  |  | 255.00 |
| Total |  |  |  | 255 |

**E0634B** m2 Fresat per la eliminació de marques vials, fletxes, simbologia o inscripció de pintura mitjança
1564.5 m2 × 0.78 = 1220.31

| Amidament | Uts. | Llarg | Ample | Parcial |
|---|---|---|---|---|
| Plataforma del PK 12+905 al PK 18+120 | 2 | 5215 | 0.15 | 1564.50 |
| Total |  |  |  | 1564.5 |

**E0622D** m² Apedaçat de MBC tipus AC16 surf S; 8 cm; rendiment (inclòs fresat i reg)
27 m² × 17.13 = 462.51

| Amidament | Uts. | Llarg | Ample | Parcial |
|---|---|---|---|---|
| Apedaçaments | 1 | 5 | 3 | 15.00 |
|  | 1 | 2 | 6 | 12.00 |
| Subtotal |  |  |  | 27.00 |
| Total |  |  |  | 27 |

**E0313** m2 Esbrossada del terreny, inclòs càrrega i transport
10430 m2 × 0.55 = 5736.50

| Amidament | Uts. | Llarg | Parcial |
|---|---|---|---|
| Plataforma del PK 12+905 al PK 18+120 | 2 | 5215 | 10430.00 |
| Total |  |  | 10430 |

## 05 Ultrafina - Ctra. T-210 De la N-340 a la Pobla de Montornés (PK 1+500 - PK 3+237) (07/12/1994)
Import: 62030.08

**E06032** m2 Paviment de MBC per a capa de rodadura ultrafina, de 1,5 a 2 cm de gruix, inclòs el reg.
13149.5 m2 × 4.2 = 55227.90

| Amidament | Uts. | Llarg | Ample | Parcial |
|---|---|---|---|---|
| Plataforma del PK 1+500 al PK 3+237 | 1 | 1547 | 8.5 | 13149.50 |
| Total |  |  |  | 13149.5 |

**E0633** m2 Fresat paviment asfàltic fins a 15 cm
2035 m2 × 2.21 = 4497.35

| Amidament | Uts. | Llarg | Ample | Parcial |
|---|---|---|---|---|
| Encaix trancisió inicial | 1 | 15 | 8.5 | 127.50 |
| Fresat cunetes | 2 | 420 | 1 | 840.00 |
| Fresat vorera | 1 | 360 | 1 | 360.00 |
| Fresat accessos | 1 | 70 | 1 | 70.00 |
| Encaix trancisió final | 1 | 15 | 8.5 | 127.50 |
| Encaix trancisió entrada rotonda 1 | 1 | 15 | 8.5 | 127.50 |
| Encaix trancisió sortida rotonda 1 | 1 | 15 | 8.5 | 127.50 |
| Encaix trancisió entrada rotonda 2 | 1 | 15 | 8.5 | 127.50 |
| Encaix trancisió sortida rotonda 2 | 1 | 15 | 8.5 | 127.50 |
| Subtotal |  |  |  | 2035.00 |
| Total |  |  |  | 2035 |

**E0634B** m2 Fresat per la eliminació de marques vials, fletxes, simbologia o inscripció de pintura mitjança
312.05 m2 × 0.78 = 243.40

| Amidament | Uts. | Llarg | Ample | Parcial |
|---|---|---|---|---|
| Plataforma del PK 1+500 al PK 3+237 | 1 | 1547 | 0.15 | 232.05 |
| Bandes sonores | 2 | 5 | 8 | 80.00 |
| Subtotal |  |  |  | 312.05 |
| Total |  |  |  | 312.05 |

**E0622D** m² Apedaçat de MBC tipus AC16 surf S; 8 cm; rendiment (inclòs fresat i reg)
21 m² × 17.13 = 359.73

| Amidament | Uts. | Llarg | Ample | Parcial |
|---|---|---|---|---|
| Apedaçaments | 1 | 3.5 | 6 | 21.00 |
| Total |  |  |  | 21 |

**E0313** m2 Esbrossada del terreny, inclòs càrrega i transport
3094 m2 × 0.55 = 1701.70

| Amidament | Uts. | Llarg | Parcial |
|---|---|---|---|
| Plataforma del PK 1+500 al PK 3+237 | 2 | 1547 | 3094.00 |
| Total |  |  | 3094 |

## 06 Ultrafina - Ctra. TP-2031 De Tarragona a la C-51 (PK 3+195 - PK 8+700) (07/12/1994)
Import: 189887.2

**E06032** m2 Paviment de MBC per a capa de rodadura ultrafina, de 1,5 a 2 cm de gruix, inclòs el reg.
42425 m2 × 4.2 = 178185.00

| Amidament | Uts. | Llarg | Ample | Parcial |
|---|---|---|---|---|
| Plataforma del PK 3+195 al PK 4+820 | 1 | 1625 | 11 | 17875.00 |
| Plataforma del PK 7+090 al PK 9+545 | 1 | 2455 | 10 | 24550.00 |
| Subtotal |  |  |  | 42425.00 |
| Total |  |  |  | 42425 |

**E0633** m2 Fresat paviment asfàltic fins a 15 cm
4304 m2 × 2.21 = 9511.84

| Amidament | Uts. | Llarg | Ample | Parcial |
|---|---|---|---|---|
| Fresats del PK 3+195 al PK 4+820 |  |  |  |  |
| Encaix trancisió inicial PK 3+195 | 1 | 15 | 13 | 195.00 |
| Fresat cunetes | 2 | 165 | 1 | 330.00 |
| Fresat cunetes | 2 | 611 | 1 | 1222.00 |
| Fresat cunetes | 1 | 377 | 1 | 377.00 |
| Encaix trancisió final PK 4+820 | 1 | 15 | 10 | 150.00 |
| Fresats del PK 7+090 al PK 9+545 |  |  |  |  |
| Encaix trancisió inicial PK 7+090 | 1 | 15 | 10 | 150.00 |
| Encaix trancisió final PK 9+545 | 1 | 15 | 10 | 150.00 |
| Accessos | 1 | 445 | 1 | 445.00 |
| Encaix trancisió entrada rotonda PK 8+700 | 1 | 15 | 10 | 150.00 |
| Encaix trancisió sortida rotonda PK 8+700 | 1 | 15 | 10 | 150.00 |
| Freat cunetes | 1 | 390 | 1 | 390.00 |
| Freat cunetes | 1 | 120 | 1 | 120.00 |
| Freat cunetes | 1 | 475 | 1 | 475.00 |
| Subtotal |  |  |  | 4304.00 |
| Total |  |  |  | 4304 |

**E0634B** m2 Fresat per la eliminació de marques vials, fletxes, simbologia o inscripció de pintura mitjança
612 m2 × 0.78 = 477.36

| Amidament | Uts. | Llarg | Ample | Parcial |
|---|---|---|---|---|
| Plataforma del PK 3+195 al PK 4+820 | 1 | 1625 | 0.15 | 243.75 |
| Plataforma del PK 7+090 al PK 9+545 | 1 | 2455 | 0.15 | 368.25 |
| Subtotal |  |  |  | 612.00 |
| Total |  |  |  | 612 |

**E0622D** m² Apedaçat de MBC tipus AC16 surf S; 8 cm; rendiment (inclòs fresat i reg)
100 m² × 17.13 = 1713.00

| Amidament | Uts. | Llarg | Ample | Parcial |
|---|---|---|---|---|
| Apedaçaments | 5 | 4 | 5 | 100.00 |
| Total |  |  |  | 100 |

## 07 Gestió de residus
Import: 2706.6

**E1551** u Acondicionament de la zona de residus
6 u × 190 = 1140.00
Acondicionament del terreny per la implementació dels residus, inclou l'excavació i reperfilat de la superfície del terreny per col·locar posteriorment els diferents contenidors, zones d'apilament i aïllament, i la seva posterior retirada per deixar la zona en un correcte estat.

**E1552** m3 Classificació a peu d'obra de residus
12 m3 × 19.88 = 238.56
Classificació a preu d'obra de residus de la construcció o demolició en residus inerts, no especials i especials, amb mitjans manuals o mecànics.

| Amidament | Uts. | Llarg | Parcial |
|---|---|---|---|
|  | 6 | 2 | 12.00 |
| Total |  |  | 12 |

**E1561** m3 Càrrega i transport residus inerts o no especials barrejats, contenidor 5 m3
30 m3 × 27.48 = 824.40
Càrrega amb mitjans manuals o mecànics i transport de residus inerts o no especials a instal·lació autoritzada de gestió de residus, amb contenidor de 5 m3 de capacitat, inclòs el seu subministrament.

| Amidament | Uts. | Llarg | Parcial |
|---|---|---|---|
|  | 6 | 5 | 30.00 |
| Total |  |  | 30 |

**E1563** m3 Càrrega i transport residus (ferralla i plàstic), contenidor 1 m3
6 m3 × 32.99 = 197.94
Càrrega amb mitjans manuals o mecànics i transport de residus de plàstic i/o ferralla a instal·lació autoritzada de gestió de residus, amb contenidor d'1 m3 de capacitat, inclòs el seu subministrament.

**E1571** m3 Disposició controlada residus inerts o no especials barrejats
30 m3 × 5.9 = 177.00
Disposició controlada a centre de reciclatge de residus inerts o no especials barrejats, procedents de construcció o demolició.

| Amidament | Uts. | Llarg | Parcial |
|---|---|---|---|
|  | 6 | 5 | 30.00 |
| Total |  |  | 30 |

**E1572** m3 Disposició controlada residus de metalls no especials barrejats
6 m3 × 13.25 = 79.50
Disposició controlada a centre de reciclatge de residus de metalls no especials barrejats, procedents de construcció o demolició.

**E1573** m3 Disposició controlada residus de plàstics no especials
6 m3 × 8.2 = 49.20
Disposició controlada a centre de reciclatge de residus de plàstics no especials, procedents de construcció o demolició.

## 08 Seguretat i salut (17/11/2021)
Import: 25002.6

**E03267** pa Mesures de seguretat i salut necessàries per l'execució de l'obra (17/11/2021)
1 pa × 25002.6 = 25002.60
Mesures de seguretat i salut necessàries (individuals, col.lectives i senyalitzacions) per l'execució de l'obra. Inclòs el Pla de Seguretat i Salut. Tot inclòs.

## Recursos

**M0237** h Piconadora de pneumàtics 15 tn
Piconadora de pneumàtics 15 t

**M0213** h Camió cisterna de 8 m³
Camió cisterna de 8 m3

**P0406** kg Emulsió bituminosa termoadherent C60B3 TER
Emulsió termoadherent catiònica tipus ECR-1d

**M0212B** h Camió de trabuc 16 m³
Camió de trabuc de 20 t

**P1613** u Cànon d'abocador
Canon d'abocador

**P0604** kg Claus d'acer zincats
Claus d'acer

**M0214** h Camió grua 12 tn
Camió grua

**M0207** h Retroexcavadora 100 hp
Retroexcavadora

**P0412** kg Emulsió bituminosa tipus C50BF4 IMP
Emulsió catiònica tipus ECI
